# Ausgleichsmaßnahmen In der Eichenbach 2. Änderung
Angebotsaufforderung (GAEB 90, DA83)
DV-Nummer: 5410-403
Eröffnung: 06.10.25 12:00
Währung: EUR
Auftraggeber: Stadt Gau-Algesheim, Marktplatz 1, 55435 Gau-Algesheim,

## Ausgleichsmaßnahmen gem. B-Plan In der E
Datum: 17.07.26

*Hinweis*
Die Stadt Gau-Algesheim beabsichtigt die Umsetzung der
im Bebauungsplan "In der Eichenbach 2.
Änderung" festgesetzten Ausgleichsmaßnahmen. Diese
werden auf dem Flurstück 557, Flur 2 am
südwestlichen Rand des Neubaugebiets durchgeführt. Es
hat eine Größe von 345 m² und soll mit
Bäumen 1. und 2. Ordnung sowie Sträuchern bepflanzt
werden. Das Flurstück grenzt im Norden an
eine Regenrückhaltebecken, im Westen und Süden an
Wirtschaftswege, und im Osten an
Wohnbauflächen.
Südlich des Wirtschaftsweges verläuft der Welzbach,
ein Gewässer III. Ordnung.

Alle Pflanzarbeiten sind nach DIN 18916 auszuführen.

Für die Dauer der vereinbarten Pflege (3 Jahre ab
Pflanzdatum) gibt der AN eine
Anwachsgarantie. Bei Abgang einzelner Pflanzen ist
eine gleichartige Ersatzpflanzung
vorzunehmen (nicht bei Vandalismus).

Übersichtskarte

Flurstück 557, Flur 2

Festsetzungen des Bebauungsplan "In der Eichenbach 2.
Änderung":

*Hinweis*
1. Mitgeltende Normen und Regeln

1.1. Allgemeines

Es gelten jeweils die Normen und Regeln in der zum
Vertragsschluss gültigen Fassung
einschließlich der Änderungen, Berichtigungen und
Beiblätter.

Soweit in der Leistungsbeschreibung auf Technische
Spezifikationen, z. B. nationale Normen, mit
denen Europäische Normen umgesetzt werden, europäische
technische Zulassungen,
gemeinsame technische Spezifikationen, internationale
Normen, Bezug genommen wird, werden
auch ohne den ausdrücklichen Zusatz: "oder
gleichwertig", immer gleichwertige Technische
Spezifikationen in Bezug genommen.

DIN 18915
Vegetationstechnik im Landschaftsbau - Bodenarbeiten

DIN 18920
Vegetationstechnik im Landschaftsbau - Schutz von
Bäumen, Pflanzenbeständen und
Vegetationsflächen bei Baumaßnahmen

DIN EN 12352
Anlagen zur Verkehrssteuerung; Warn- und
Sicherheitsleuchten

DVGW GW 315
Hinweise für Maßnahmen zum Schutz von
Versorgungsanlagen bei Bauarbeiten
Herausgeber: Deutsche Vereinigung des Gas- und
Wasserfaches e.V.

BaustelleneinrVV
Technische Baubestimmungen; Baustelleneinrichtungen;
Sicherheitsregeln für die Einrichtung und
den Betrieb auf Baustellen (BaustelleneinrVV HA)

RSA
Richtlinien für die Sicherung von Arbeitsstellen an
Straßen

2. Gewässerschutz

Die Pflanzfläche befindet sich in der
Trinkwasserschutzzone III B Bingen-Gaulsheim. Bei den
Arbeiten ist darauf zu achten, dass keine schädlichen
Stoffe, Geräte, Abfälle und dgl. in den
Boden, in den südlich verlaufenden Welzbach oder das
Regenrückhaltebecken gelangen. Es
dürfen keine gewässergefährdenden Stoffe und Maschinen
verwendet werden.

3. Angaben zur Ausführung

3.1. Allgemeines

Baustelleneinrichtung auf Grasnarbe oder Humus ist
nicht gestattet. Die Kronen- und
Wurzelbereiche von Bäumen sind frei zu halten. Das
gilt auch für Materiallagerungen.

Vorhandene Grenzsteine und Vermessungsmarkierungen
sind mit Beginn der Arbeiten im Zuge
der Baustelleneinrichtung bis zum Räumen der
Baustelleneinrichtung zu sichern.

Vor Beginn der Arbeiten hat sich der Auftragnehmer
über den Verlauf von Leitungen, Kabel usw.
(unter- und überirdisch) zu informieren. Notwendige
Umlegungen sind rechtzeitig vom
Auftragnehmer zu beantragen. Baustellen- und
endgültige Anschlüsse müssen grundsätzlich
zugänglich bleiben und geschützt werden. Im Zweifel
ist vom Auftragnehmer an den Auftraggeber
ein Hinweis zu geben, erforderlichenfalls ist eine
Festlegung zu treffen.

Werden durch die Baustelleneinrichtung Rechte Dritter
- insbesondere von Nachbarn - für die
Dauer der Bauarbeiten oder vorübergehend und
kurzfristig beeinträchtigt, ist der Bauherr oder die
Bauleitung unverzüglich zu informieren. Das gilt auch
im Zweifel über das Vorliegen von Rechten
oder bei zu vermutenden Beeinträchtigungen bzw. bei
Beschädigung vorhandener Bauwerke oder
Bauteile.

Werden öffentliche Flächen über das vorgesehene Maß
hinaus (zeitlich oder räumlich) auf
Veranlassung des Auftragnehmers in Anspruch genommen,
hat dieser die entsprechende
Abstimmung mit den Behörden vorzunehmen (z.B.
Sondernutzungserlaubnis nach StVO) und die
erhöhten Gebühren zu tragen.

Die nach ATV DIN 18299 Abschnitt 4.1.11 durch den
Auftragnehmer zu beseitigenden
Verunreinigungen beziehen sich auch auf die
Verunreinigung der öffentlichen Verkehrswege durch
Fahrzeuge und Maschinen des Auftragnehmers oder seiner
Subunternehmer. Solche
Verunreinigungen sind durch geeignete Maßnahmen
möglichst zu vermeiden. Trotzdem
auftretende Verunreinigungen sind so rechtzeitig zu
beseitigen, dass durch sie keine Gefährdung
des öffentlichen Verkehrs entstehen kann.
Weil die Lage vorhandener Leitungen, Kabel, Dräne,
Kanäle, Vermarkungen, Hindernisse und
sonstiger Hindernisse vor der Ausführung der Arbeiten
nicht angegeben werden kann, hat der
Auftragnehmer das Vorhandensein und die Lage
entsprechend Abschnitt 3 der ATV zu erkunden.

3.2. Erdarbeiten, Straßenaufbruch
Grasnarben und Oberbodenaushub sind nach Absprache mit
dem Auftraggeber an geeigneter
Stelle und auf geeigneter Lagerfläche getrennt zu
lagern.
Werden vorhandene Leitungen beschädigt, hat der
Auftragnehmer sofort das zuständige
Versorgungsunternehmen sowie die Bauleitung des
Auftraggebers zu verständigen.

3.3. Verkehrssicherung
Ist der Auftragnehmer mit der Verkehrssicherung der
Baustelle beauftragt, so gehört dazu auch die
laufende Kontrolle der Sicherungseinrichtungen. Die
zeitlichen Abstände der Kontrollen richten sich
nach den örtlichen Gegebenheiten.
Sollten Genehmigungen für Straßensperrungen,
Aufgrabungen, etc. notwendig sein, sind diese bei
den zuständigen Behörden selbstständig einzuholen. Die
Kosten hierfür sind vom AN zu tragen
und in die Preise einzukalkulieren.
Verkehrsbeschränkungen, die nur während der
Arbeitszeit notwendig sind, müssen in der übrigen
Zeit aufgehoben werden (Beseitigen oder Ungültigmachen
von Verkehrszeichen).
Vor dem - rechtzeitigen!- Aufstellen von
Beschilderungen für Halteverbote sind aus Beweisgründen
die Kennzeichen der im Bereich parkenden Fahrzeuge zu
protokollieren.
Rot-weiße Warnbänder (Flatterbänder) dürfen nur als
zusätzliche optische Sicherung und nur
außerhalb von Fahrbahnen im öffentlichen Raum
angebracht werden.
Behelfsmäßige Überfahrten in Grundstücke müssen
rutschsicher sein und die zu erwartenden
Horizontalkräfte aufnehmen können.
Behelfsmäßige Fußgängerbrücken dürfen keine Stolper-
oder Absturzgefährdungen aufweisen.
Sie müssen auch für Behinderte und Rollstuhlfahrer
nutzbar sein. Sie sind bei Aufgrabungen vor
Hauseingängen, bei Querungen von Fußwegen sowie an
absturzgefährdeten Stellen zu errichten.

3.4 Angaben zu Stoffen und Bauteilen
Das auf der Baustelle anfallende und nicht zum
Verfüllen benötigte Aushubmaterial ist vom
Auftragnehmer auf eine Deponie seiner Wahl
abzutransportieren, sofern im Leistungsverzeichnis
nichts anderes angegeben ist.
Wird vom Auftraggeber eine Kippe als Zwischenlager
oder Deponie vorgegeben, so ist das für die
Angebotsabgabe verbindlich. Im Zuge der Bauausführung
kann etwas anderes vereinbart werden.
Falls das Leistungsverzeichnis keine Festlegung
enthält, ist über wieder verwertbares
Aushubmaterial (z.B. Humus, Kies, Sand, Lehm,
Natursteinmaterial) vor der Verfügung eine
Vereinbarung zu treffen.

4. Angaben zur Abrechnung
Bei einer Abrechnung nach örtlichem Aufmaß werden nur
die technisch erforderlichen und
technologisch möglichen Maße maximal anerkannt.
Mehrleistungen einschließlich der
Folgeleistungen gehen zu Lasten des schuldhaft
handelnden Verursachers.
Im Leistungsverzeichnis aufgeführte Handschachtung
wird nur für solche Leistungen vergütet, bei
denen aus objektiven Gründen kein Bagger (auch kein
Kleinbagger) eingesetzt werden kann
(Engstellen, Leitungskreuzungen, Suchschachtung,
Querschläge u.ä.).
Durch Verschulden des Auftragnehmers zu viel
abgefahrene oder ausgehobene Aushubmassen
sind durch gleichwertige Massen zu ersetzen; eine
Vergütung dafür erfolgt nicht.
Durch unsachgemäßen Verbau, unzureichende Böschungen
oder durch Witterungseinflüsse, mit
denen im Allgemeinen zu rechnen ist, entstandene
Mehrarbeiten werden nicht vergütet.
In den Preis einzurechnen sind die Gebühren im
Zusammenhang mit der beschriebenen
Baustelleneinrichtung, soweit sie nicht vom
Auftragnehmer zu tragen sind.

Die Rechnung ist nach Möglichkeit zu stellen als
X-Rechnung. Andernfalls ist sie zu richten an
rechnung@vg-gau-algesheim.de. Bitte eine digitale
Kopie an die Ansprechpartnerin senden.

*Hinweis*

### Gewerk 01 Gehölzpflanzungen zur freien Landschaft,

**01.0001 Vorhandener Bewuchs**
Vorhandenen Bewuchs (Gras, Stauden und kleinere
Sträucher) entfernen und
entsorgen. Die Entsorgungskosten sind in die Position
einzurechnen.

Es ist bereits 1 Birnbaum vorhanden, dieser ist bei
der Entfernung des
Bewuchses zu schützen.
Menge: 345,000 m²

**01.0002 Vorbereitung der Vegetationstragschicht**
nach DIN 18915

geeignete Bodenvorbereitung zur Pflanzung von Bäumen
und Sträuchern.
Wurzeln, Steine und sonstige erdfremde Bestandteile
sind abzulesen und
abzufahren. Die Entsorgungskosten sind in die Position
einzurechnen.

Beschädigungen der Wurzeln bereits bestehender Bäume
sind zu vermeiden.
Menge: 345,000 m²

**01.0003 Planum herstellen**
Flächen gleichmäßig andrücken und unter
Verücksichtigung der Bodensetzung
fein planieren.
Menge: 345,000 m²

**Ausführungsbeschreibung 0001 Ausführungsbeschreibung Wässern**
*Ausführungsbeschreibung Wässern*
Jeder Wässerungsgang der Bäume und Hecken ist durch
Rapportzettel
nachzuweisen. Abweichungen aufgrund klimatischer
Besonderheiten (mehr
oder weniger Bewässerungsgänge) sind schriftlich
anzuzeigen und vom AG zu
genehmigen.

**01.0004 Lieferung und Pflanzung von Bäumen**
Liefern und Pflanzen von Bäumen gemäß Pflanzliste A,
HSt 16/18, mit Ballen:
Loch ausheben und Bäume pflanzen. Dreibock liefern und
mit Baumbindegurt
anbinden, inkl. Baumdünger und Bodenaktivator bei der
Pflanzung. Bäume
weiß streichen mit Voranstrich, Verbiss- und
Fegeschutz sowie
Bewässerungssack liefern und anbringen.
Bedarfsgerechtes Wässern der
Bäume im Pflanzjahr und den beiden Folgejahren.

Anwachsgarantie/kostenfreie Ersatzpflanzung bei Abgang
(Vandalismus
ausgeschlossen)

Bäume 1. Ordnung:
Quercus Robur Stieleiche 1 Stk.
Tilia cordata  Winterlinde 1 Stk.

Bäume 2. Ordnung:
Prunus avium  Wildkirsche 1 Stk.
Malus sylvestris Wildapfel 1 Stk.
Menge: 4,000 Stck

**01.0005 Wässern der Bäume 1. Jahr**
Wässern der Bäume, 10x im 1. Jahr, EP je
Wässerungsgang je Baum
Menge: 40,000 Stck

**01.0006 Wässern der Bäume 2. Jahr**
Wässern der Bäume, 10x im 2. Jahr, EP je
Wässerungsgang je Baum
Menge: 40,000 Stk

**01.0007 Wässern der Bäume 3. Jahr**
Wässern der Bäume, 10x im 3. Jahr, EP je
Wässerungsgang je Baum
Menge: 40,000 Stck

**01.0008 Ausmähen der Bäume 1. Jahr**
Ausmähen der Bäume 1x1 m, 3x im 1. Jahr, EP je Mahd
je Baum
Menge: 12,000 Stck

**01.0009 Ausmähen der Bäume 2. Jahr**
Ausmähen der Bäume 1x1 m, 3x im 2. Jahr, EP je Mahd
je Baum
Menge: 12,000 Stk

**01.0010 Ausmähen der Bäume 3. Jahr**
Ausmähen der Bäume 1x1 m, 3x im 3. Jahr, EP je Mahd
je Baum
Menge: 12,000 Stk

**01.0011 Erziehungsschnitt der Bäume im 1. Jahr**
Erziehungsschnitt der Bäume im 1. Jahr, EP je Schnitt
je
Baum
Menge: 4,000 Stk

**01.0012 Erziehungsschnitt der Bäume im 2. Jahr**
Erziehungsschnitt der Bäume im 2. Jahr, EP je Schnitt
je
Baum
Menge: 4,000 Stk

**01.0013 Erziehungsschnitt der Bäume im 3. Jahr**
Erziehungsschnitt der Bäume im 3. Jahr, EP je Schnitt
je
Baum
Menge: 4,000 Stk

**01.0014 Anlage 2- bis 5-reihige Hecke**
Anlage einer fünfreihigen Hecke aus Sträuchern gemäß
Pflanzliste A, liefern
und pflanzen, mit Ersatzverpflichtung dauerhaft zu
unterhalten, Pflanzabstand
gemäß Skizze  mit Abstand von 1,50m versetzt
zueinander (Pflanzdichte 1
Pflanze je ca. 2,25m² = 82 Sträucher), inkl.
Düngergabe. Bedarfsgerechtes
Wässern der Hecke im Pflanzjahr und den beiden
Folgejahren.
Pflanzqualität: Strauch, verpflanzt, Höhe 150-200 cm.

Anwachsgarantie/kostenfreie Ersatzpflanzung bei Abgang
(Vandalismus ausgeschlossen)

Pflanzliste A: Sträucher
Berberis vulgaris  Berberitze  11 Stk.
Cornus sanguinea  Hartriegel  12 Stk.
Corylus avellana  Haselnuss  12 Stk.
Crataegus monogyna  eingriffliger Weißdorn  12 Stk.
Rosa canina  Hundsrose  12 Stk.
Sambucus nigra  Schwarzer Holunder  11 Stk.
Prunus spinosa  Schlehe  12 Stk.
Menge: 82,000 Stk

**01.0015 Wässern der Hecke im 1. Jahr**
Wässern der Hecke, 10x im 1. Jahr, EP je
Wässerungsgang je Quadratmeter Hecke
Menge: 3450,000 m²

**01.0016 Wässern der Hecke im 2. Jahr**
Wässern der Hecke, 10x im 2. Jahr, EP je
Wässerungsgang je Quadratmeter Hecke
Menge: 3450,000 m²

**01.0017 Wässern der Hecke im 3. Jahr**
Wässern der Hecke, 10x im 3. Jahr, EP je
Wässerungsgang je Quadratmeter Hecke
Menge: 3450,000 m²

**01.0018 Ausmähen der Hecke und Fläche im 1. Jahr**
Ausmähen der Hecke und Fläche, 3x im 1. Jahr, EP pro
Mahd und Quadratmeter
Menge: 1035,000 m²

**01.0019 Ausmähen der Hecke und Fläche im 2. Jahr**
Ausmähen der Hecke und Fläche, 3x im 2. Jahr, EP pro
Mahd und Quadratmeter
Menge: 1035,000 m²

**01.0020 Ausmähen der Hecke und Fläche im 3. Jahr**
Ausmähen der Hecke und Fläche, 3x im 3. Jahr, EP pro
Mahd und Quadratmeter
Menge: 1035,000 m²

**01.0021 Erziehungsschnitt der Hecke im 1. Jahr**
Erziehungsschnitt der Hecke im 1. Jahr, EP je Schnitt
je
Quadratmeter Hecke
Menge: 345,000 m²

**01.0022 Erziehungsschnitt der Hecke im 2. Jahr**
Erziehungsschnitt der Hecke im 2. Jahr, EP je Schnitt
je
Quadratmeter Hecke
Menge: 345,000 m²

**01.0023 Erziehungsschnitt der Hecke im 3. Jahr**
Erziehungsschnitt der Hecke im 3. Jahr, EP je Schnitt
je
Quadratmeter Hecke
Menge: 345,000 m²

### Gewerk 02 Stundenlohnarbeiten

**02.0001 Meisterstunde**
Menge: 1,000 Std

**02.0002 Vorabeiterstunde**
Menge: 1,000 Std

**02.0003 Facharbeiterstunde**
Menge: 1,000 Std

**02.0004 Helferstunde**
Menge: 1,000 Std

**02.0005 Minibagger**
Menge: 1,000 Std

**02.0006 Fräse**
Menge: 1,000 Std

USt %: 19,00
